# ARV Schadstellen Gussasphalt AM Gramzow 2026
Angebotsaufforderung (GAEB 90, DA83)
Vergabenummer: 2026-325
DV-Nummer: A-P0422-
Währung: EUR
Auftraggeber: Bundesrepublik Deutschland vertreten durch

## ARV Schadstellen Gussasphalt AM Gramzow
Datum: 21.04.26

### Abschnitt 00 Sanierungsleistungen AM Gramzow

#### Unterabschnitt 00.00 Baubegleitende Leistung

**00.00.0001 Baustelle einrichten Dies.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Position
für alle Leistungen dieses Abschnittes des Leistungsverzeichnisses.
Zufahrt zur Baustelle vorhanden.
Menge: 80,000 St
Zuordnung: 101

**00.00.0002 Baustelle räumen Dies. LV-Abschn.**
Baustelle von allen Geräten, Anlagen, Einrichtungen und
dgl. räumen. Benutzte Flächen und Wege entsprechend dem
ursprünglichen Zustand herrichten. Soweit nicht für
bestimmte Leistungen für das Räumen der Baustelle gesonderte Positionen im Leistungsverzeichnis enthalten
sind, gilt die Position
für alle Leistungen dieses Abschnittes des Leistungsverzeichnisses.
Menge: 80,000 St
Zuordnung: 101

**00.00.0003 Havariepauschale**
Havariepauschale als Zulage zur Baustelleneinrichtung
bei einem vom AG geforderten Einsatz, werktags,
innerhalb 24 h ab Auslöse durch die AM.
Alle Mehraufwendungen eines Havarieeinsatzes
(Lohn- und Materialkosten) sind in den EP dieser
Position einzurechnen und werden nicht gesondert
vergütet.
Durchführung dieser Leistung nur in Abstimmung mit AG.
Menge: 6,000 St

**00.00.0004 Abrückpauschale 3 h**
Abrückpauschale
durch den AG verursachte Arbeitsunterbrechungen bei
einer Arbeitsleistung je Arbeitstag bis 3 Stunden.
Baustelle einschl. Verkehrssicherung komplett beräumen.
Nur auf Anforderung des AG.
Menge: 1,000 St

**00.00.0005 Abrückpauschale 6 h**
Abrückpauschale
durch den AG verursachte Arbeitsunterbrechungen bei
einer Arbeitsleistung je Arbeitstag bis 6 Stunden.
Baustelle einschl. Verkehrssicherung komplett beräumen.
Nur auf Anforderung des AG.
Menge: 1,000 St

#### Unterabschnitt 00.01 Verkehrssicherung

**00.01.0001 Verk.sich. kürzerer Dauer durchf.*stat. Arbeitsst.*bei Tageslicht Anordnung n. Unt.*Geb. bis 100 Euro**
StL-Nr. 22110513590190113
Verkehrssicherung an Arbeitsstellen von kürzerer Dauer
betriebsfertig aufbauen, vorhalten, warten, instand
setzen, betreiben und abbauen. Vorübergehende Verkehrssicherungsmaßnahmen durchführen.
Nach RSA, Regelplan 'DIII/1R - 1L Position gilt auch
für das Unterhalten und Weiterrücken
der Verkehrssicherung innerhalb des Sperrbereiches'
Für stationäre Arbeitsstelle.
Länge des Arbeitsbereiches '2500m'
Bei Tageslicht.
Verkehrsrechtliche Anordnung nach Unterlagen des AG
einholen und zugehörige Unterlagen erstellen. Erforderliche Ortsbesichtigungen zur Erstellung der Planunterlagen für die verkehrsrechtliche Anordnung durchführen.
Anfallende Gebühren für verkehrsrechtliche Anordnung
bis 100,00 Euro.
Menge: 30,000 St
Zuordnung: 105

**00.01.0002 Verk.sich. kürzerer Dauer durchf.*stat. Arbeitsst.*bei Tageslicht Anordnung n. Unt.*Geb. bis 100 Euro**
StL-Nr. 22110513590190113
Verkehrssicherung an Arbeitsstellen von kürzerer Dauer
betriebsfertig aufbauen, vorhalten, warten, instand
setzen, betreiben und abbauen. Vorübergehende Verkehrssicherungsmaßnahmen durchführen.
Nach RSA, Regelplan 'DIII/4 Position gilt auch für das
Unterhalten und Weiterrücken
der Verkehrssicherung innerhalb des Sperrbereiches'
Für stationäre Arbeitsstelle.
Länge des Arbeitsbereiches '2500m'
Bei Tageslicht.
Verkehrsrechtliche Anordnung nach Unterlagen des AG
einholen und zugehörige Unterlagen erstellen. Erforderliche Ortsbesichtigungen zur Erstellung der Planunterlagen für die verkehrsrechtliche Anordnung durchführen.
Anfallende Gebühren für verkehrsrechtliche Anordnung
bis 100,00 Euro.
Menge: 30,000 St
Zuordnung: 105

**00.01.0003 Verk.sich. kürzerer Dauer durchf.*stat. Arbeitsst.*bei Tageslicht Anordnung n. Unt.*Geb. bis 100 Euro**
StL-Nr. 22110513590190113
Verkehrssicherung an Arbeitsstellen von kürzerer Dauer
betriebsfertig aufbauen, vorhalten, warten, instand
setzen, betreiben und abbauen. Vorübergehende Verkehrssicherungsmaßnahmen durchführen.
Nach RSA, Regelplan 'DIII/2a mod. Auf-und Abfahrt,
DIII/2b, DIII 2c.  Position gilt auch für das
Unterhalten und Weiterrücken
der Verkehrssicherung innerhalb des Sperrbereiches'
Für stationäre Arbeitsstelle.
Länge des Arbeitsbereiches '2500m'
Bei Tageslicht.
Verkehrsrechtliche Anordnung nach Unterlagen des AG
einholen und zugehörige Unterlagen erstellen. Erforderliche Ortsbesichtigungen zur Erstellung der Planunterlagen für die verkehrsrechtliche Anordnung durchführen.
Anfallende Gebühren für verkehrsrechtliche Anordnung
bis 100,00 Euro.
Menge: 10,000 St
Zuordnung: 105

*Hinweis*
In Ergänzung zu Regelplänen, folgende Position bezieht
sich auf Verkehrszeichenplan in Anschlussstellen (z.B.
Ausfahrten, Auffahrten, Parkplätze, Rastanlagen). Diese
müssen vier Wochen vor Ausführung beantragt werden.

**00.01.0004 Verk.zeichenplan kür.D. erstellen**
Verkehrszeichenpläne in Anlehnung an die beigefügten
Regelpläne und Verkehrszeichenpläne erstellen und
verkehrsrechtliche Anordnung beantragen.
Ergänzungen bzw. Anpassungen den örtlichen
Gegebenheiten vornehmen.
Menge: 20,000 St

**00.01.0005 Verk.sich. kürzerer Dauer durchf.*stat. Arbeitsst. über 4 bis 8 Std.*bei Tageslicht Anordnung n. Unt.*Geb. bis 100 Euro**
StL-Nr. 22110513509102113
Verkehrssicherung an Arbeitsstellen von kürzerer Dauer
betriebsfertig aufbauen, vorhalten, warten, instand
setzen, betreiben und abbauen. Vorübergehende Verkehrssicherungsmaßnahmen durchführen.
Nach Verkehrszeichenplan Bezeichnung/Nummer 'skizze
vz-plan Ausfahrt 1 und 2 '
Für stationäre Arbeitsstelle.
Gesamtdauer der Verkehrsführung über 4 Std. bis 8 Std.
Bei Tageslicht.
Verkehrsrechtliche Anordnung nach Unterlagen des AG
einholen und zugehörige Unterlagen erstellen. Erforderliche Ortsbesichtigungen zur Erstellung der Planunterlagen für die verkehrsrechtliche Anordnung durchführen.
Anfallende Gebühren für verkehrsrechtliche Anordnung
bis 100,00 Euro.
Menge: 6,000 St
Zuordnung: 105

**00.01.0006 Verk.sich. kürzerer Dauer durchf.*stat. Arbeitsst. über 4 bis 8 Std.*bei Tageslicht Anordnung n. Unt.*Geb.ü.100b.200Eu.**
StL-Nr. 22110513509102114
Verkehrssicherung an Arbeitsstellen von kürzerer Dauer
betriebsfertig aufbauen, vorhalten, warten, instand
setzen, betreiben und abbauen. Vorübergehende Verkehrssicherungsmaßnahmen durchführen.
Nach Verkehrszeichenplan Bezeichnung/Nummer 'VZ-Plan
Auffahrt mit Bedarfsumleitung'
Für stationäre Arbeitsstelle.
Gesamtdauer der Verkehrsführung über 4 Std. bis 8 Std.
Bei Tageslicht.
Verkehrsrechtliche Anordnung nach Unterlagen des AG
einholen und zugehörige Unterlagen erstellen. Erforderliche Ortsbesichtigungen zur Erstellung der Planunterlagen für die verkehrsrechtliche Anordnung durchführen.
Anfallende Gebühren für verkehrsrechtliche Anordnung
über 100,00 Euro bis 200,00 Euro.
Menge: 4,000 St
Zuordnung: 105

*Hinweis*
Nur in Abstimmung mit AG
Zusätzlich zu Regel- bzw Verkehrszeichenplänen.

**00.01.0007 Verkehrssich.Rollsplitt 14Tage stellen längerer Dauer durchf**
Verkehrssicherung an Arbeitsstellen von längerer Dauer
aufstellen, beseitigen, vorhalten, warten und
betreiben.
Einsatzzeit ca. 14 Tage pro Einsatzort. Vorübergehende
Sicherungsmaßnahmen durchführen.
Aufstellen von Verkehrszeichen paarweise als
Geschwindigkeitstrichter :
- ausgehend von 120km/h auf 80 km/h
- 274-80 in Verbindung mit ZZ 1007-32 "Rollsplitt" und
- ZZ 1001-31 "Länge einer Verbotsstrecke"
bis zur Abnahme durch den Autobahnmeister.
Menge: 10,000 St

**00.01.0008 V-Schild+Z-Schild aufstellen Retroreflkt.Kl.RA2 Aufstv. Wahl AN**
Verkehrsschild aufstellen und beseitigen, für die Bauzeit vorhalten und warten. Aufstellvorrichtung nach
stat. Erfordernissen. Vorübergehende
Sicherungsmaßnahmen durchführen.
Verkehrsschild 'Z124 (Stau) / Z123 (Baustelle)  4 km
und ggf. 6 km vor Arbeitsstelle oder Z124 (Stau) / ZZ
"4 km" und Z124 (Stau) / ZZ "2 km '
Größe 3.
Kombination = 1 Verkehrsschilder und 1 Zusatzschild.
Retroreflektierend mit Folie mind. Klasse RA2, Aufbau
2.
Aufstellvorrichtung nach Wahl des AN aufstellen.
Menge: 10,000 St

**00.01.0009 Aufstellen, vorhalten und abbauen einer LSA gem. VAO**
Transportable Lichtsignalanlage (LSA) vorhalten, warten, instand setzen und betreiben. Vorübergehende Verkehrssicherungsmaßnahmen durchführen.
Menge: 4,000 St

#### Unterabschnitt 00.02 Asphaltdecke

*Hinweis*
Ist aufgrund der Beschaffenheit der zu fräsenden
Oberfläche (Ausmagerung, etc.) ein Kantenausbrechen zu
erwarten, so ist verbleibende Fläche vor dem Fräsen in
gesonderten Schnitt geradlinig einzuschnieden, in
Abstimmung AG. Gilt auch für OZ 00.02.0002-00.02.0006

**00.02.0001 Asphaltbefestigung trennen Einzelfl.*schneiden**
Asphaltbefestigung geradlinig trennen.
in Einzelflächen längs und quer zur Fahrbahnachse,
Trennen durch Schneiden.Für Tagesleistung bis 20m².
Dicke der Asphaltbefestigung über 3 bis 12cm
Menge: 800,000 m
Zuordnung: 113

**00.02.0002 Asphaltbefestigung trennen Einzelfl.*schneiden**
Asphaltbefestigung geradlinig trennen.
in Einzelflächen längs und quer zur Fahrbahnachse,
Trennen durch Schneiden.Für Tagesleistung 20-40m².
Dicke der Asphaltbefestigung über 3 bis 12cm
Menge: 1600,000 m
Zuordnung: 113

**00.02.0003 Asphaltbefestigung trennen Einzelfl.*schneiden**
Asphaltbefestigung geradlinig trennen.
in Einzelflächen längs und quer zur Fahrbahnachse,
Trennen durch Schneiden.Für Tagesleistung 40-100m².
Dicke der Asphaltbefestigung über 3 bis 12cm
Menge: 3600,000 m
Zuordnung: 113

**00.02.0004 Asphaltkante nach Fräsen abstemmen**
Asphaltkante nach Fräsen abstemmen oder nach Wahl des
AN geradlinig auf Frästiefe herstellen.
In Einzelflächen
Höhe der Asphaltkante: über 3 bis 12 cm,
Asphaltbeton, Splittmastixasphalt
Für Tagesleistung bis 20m²
Menge: 800,000 m

**00.02.0005 Asphaltkante nach Fräsen abstemmen**
Asphaltkante nach Fräsen abstemmen oder nach Wahl des
AN geradlinig auf Frästiefe herstellen.
In Einzelflächen
Höhe der Asphaltkante: über 3 bis 12 cm,
Asphaltbeton, Splittmastixasphalt
Für Tagesleistung 20-40m²
Menge: 1600,000 m

**00.02.0006 Asphaltkante nach Fräsen abstemmen**
Asphaltkante nach Fräsen abstemmen oder nach Wahl des
AN geradlinig auf Frästiefe herstellen.
In Einzelflächen
Höhe der Asphaltkante: über 3 bis 12 cm,
Asphaltbeton, Splittmastixasphalt
Für Tagesleistung 40-100m²
Menge: 3600,000 m

**00.02.0007 Asphalt fräsen ADS Tiefe ü.2,5-4,5cm Fräsasph. verw.*Unebenheit 4 mm**
StL-Nr. 22311300519309011
Asphalt fräsen und Fräsgut aufnehmen. Anschlusskante
geradlinig auf Frästiefe herstellen. Der Schnittlinienabstand darf maximal 15 mm betragen.
Asphaltdeckschicht.
Asphaltschicht 'Asphaltbeton und Splittmastixasphalt '
Frästiefe über 2,5 bis 4,5 cm.
Fläche 'Schadstellenflickung in Fahrbahn und
Nebenflächen. In Teilflächen mit einer Tagesleistung
bis 20m²'
Fräsasphalt nach Wahl des AN verwerten.
Unebenheiten der gefrästen Fläche höchstens 4 mm innerhalb einer 4,00 m langen Messstrecke in Längs- und
Querrichtung.
Menge: 500,000 m2
Zuordnung: 113

**00.02.0008 Asphalt fräsen ADS Tiefe ü.2,5-4,5cm Fräsasph. verw.*Unebenheit 4 mm**
StL-Nr. 22311300519309011
Asphalt fräsen und Fräsgut aufnehmen. Anschlusskante
geradlinig auf Frästiefe herstellen. Der Schnittlinienabstand darf maximal 15 mm betragen.
Asphaltdeckschicht.
Asphaltschicht 'Asphaltbeton und Splittmastixasphalt '
Frästiefe über 2,5 bis 4,5 cm.
Fläche 'Schadstellenflickung in Fahrbahn und
Nebenflächen. In Teilflächen mit einer Tagesleistung
von 20-40m²'
Fräsasphalt nach Wahl des AN verwerten.
Unebenheiten der gefrästen Fläche höchstens 4 mm innerhalb einer 4,00 m langen Messstrecke in Längs- und
Querrichtung.
Menge: 1000,000 m2
Zuordnung: 113

**00.02.0009 Asphalt fräsen ADS Tiefe ü.2,5-4,5cm Fräsasph. verw.*Unebenheit 4 mm**
StL-Nr. 22311300519309011
Asphalt fräsen und Fräsgut aufnehmen. Anschlusskante
geradlinig auf Frästiefe herstellen. Der Schnittlinienabstand darf maximal 15 mm betragen.
Asphaltdeckschicht.
Asphaltschicht 'Asphaltbeton und Splittmastixasphalt '
Frästiefe über 2,5 bis 4,5 cm.
Fläche 'Schadstellenflickung in Fahrbahn und
Nebenflächen. In Teilflächen mit einer Tagesleistung
von 40-100m²'
Fräsasphalt nach Wahl des AN verwerten.
Unebenheiten der gefrästen Fläche höchstens 4 mm innerhalb einer 4,00 m langen Messstrecke in Längs- und
Querrichtung.
Menge: 1500,000 m2
Zuordnung: 113

**00.02.0010 Asphalt fräsen ABS*Tiefe Unterl.AG*Fräsasph. verw. Unebenheit 4 mm**
StL-Nr. 22311300520809011
Asphalt fräsen und Fräsgut aufnehmen. Anschlusskante
geradlinig auf Frästiefe herstellen. Der Schnittlinienabstand darf maximal 15 mm betragen.
Asphaltbinderschicht.
Frästiefe nach Unterlagen des AG.
Fläche 'Schadstellenflickung in Fahrbahn und
Nebenflächen. In Teilflächen mit einer Tagesleistung
bis 20m².
Durchführung dieser Leistung nur in Abstimmung mit AG.'
Fräsasphalt nach Wahl des AN verwerten.
Unebenheiten der gefrästen Fläche höchstens 4 mm innerhalb einer 4,00 m langen Messstrecke in Längs- und
Querrichtung.
Menge: 200,000 m2
Zuordnung: 113

**00.02.0011 Asphalt fräsen ATS*Tiefe Unterl.AG*Fräsasph. verw. Unebenheit 4 mm**
StL-Nr. 22311300530809011
Asphalt fräsen und Fräsgut aufnehmen. Anschlusskante
geradlinig auf Frästiefe herstellen. Der Schnittlinienabstand darf maximal 15 mm betragen.
Asphalttragschicht.
Frästiefe nach Unterlagen des AG.
Fläche 'Schadstellenflickung in Fahrbahn und
Nebenflächen. In Teilflächen mit einer Tagesleistung
bis 20m² .
Durchführung dieser Leistung nur in Abstimmung mit AG'
Fräsasphalt nach Wahl des AN verwerten.
Unebenheiten der gefrästen Fläche höchstens 4 mm innerhalb einer 4,00 m langen Messstrecke in Längs- und
Querrichtung.
Menge: 40,000 m2
Zuordnung: 113

**00.02.0012 Asphalt feinfräsen ADS*Splittmastix*T ü. 2,5-4,5cm*Fräsasph. verw.**
StL-Nr. 22311300813309019
Asphalt feinfräsen und Fräsgut aufnehmen.
Asphaltdeckschicht.
Asphaltdeckschicht = Splittmastixasphalt.
Frästiefe über 2,5 bis 4,5 cm.
Fläche 'Schadstellenflickung in Fahrbahn und
Nebenflächen. In Teilflächen mit einer Tagesleistung
bis 20m² Durchführung dieser Leistung nur in Abstimmung
mit AG
 '
Fräsasphalt nach Wahl des AN verwerten.
Unebenheiten 'partielles Planfräsen,
Schnittlinienabstand max. 8 mm '
Menge: 100,000 m2
Zuordnung: 113

**00.02.0013 Unterlage reinigen und ggf. trocknen gefr. Asphaltsch.*lose Teile aufn. Einzelflächen**
Unterlage reinigen und ggf. trocknen. Anfallendes
Kehrgut nach Wahl des
AN verwerten.
Unterlage = gefräste Asphaltschicht.
Lose Bestandteile von Schadstellen aufnehmen.
Nicht zusammenhängende Teilflächen.
Schadstellenflickung in Fahrbahn und Nebenflächen. In
Teilflächen mit einer Tagesleistung bis 20m²
Menge: 500,000 m2
Zuordnung: 113

**00.02.0014 Unterlage reinigen und ggf. trocknen gefr. Asphaltsch.*lose Teile aufn. Einzelflächen**
Unterlage reinigen und ggf. trocknen. Anfallendes
Kehrgut nach Wahl des
AN verwerten.
Unterlage = gefräste Asphaltschicht.
Lose Bestandteile von Schadstellen aufnehmen.
Nicht zusammenhängende Teilflächen.
Schadstellenflickung in Fahrbahn und Nebenflächen. In
Teilflächen mit einer Tagesleistung von 20-40m²
Menge: 1000,000 m2
Zuordnung: 113

**00.02.0015 Unterlage reinigen und ggf. trocknen gefr. Asphaltsch.*lose Teile aufn. Einzelflächen**
Unterlage reinigen und ggf. trocknen. Anfallendes
Kehrgut nach Wahl des
AN verwerten.
Unterlage = gefräste Asphaltschicht.
Lose Bestandteile von Schadstellen aufnehmen.
Nicht zusammenhängende Teilflächen.
Schadstellenflickung in Fahrbahn und Nebenflächen. In
Teilflächen mit einer Tagesleistung von 40-100m²
Menge: 1500,000 m2
Zuordnung: 113

**00.02.0016 Bitumenemulsion aufsprühen Bk100-Bk3,2 manuell*C60BP4-S**
StL-Nr. 223113063192199
Bitumenemulsion zur Herstellung des Schichtenverbundes
aufsprühen.
Auf Verkehrsflächen der Belastungsklassen Bk100 bis
Bk3,2.
Unterlage 'frischer und gefräster Asphalt  '
Ausführung in Teilflächen manuell.
Bindemittel = C60BP4-S.
Bindemittelmenge '250-350g/m²'
Vor Einbau 'der Asphalttrag- bzw. -binderschicht in
nicht zusammenhängenden  Teilflächen,
Schadstellenflickung'
Menge: 240,000 m2
Zuordnung: 113

**00.02.0017 Asphalttragsch. aus AC 22 T S herst*Schadstellen Bitumen 50/70**
StL-Nr. 223113123921009
Asphalttragschicht aus Asphalttragschichtmischgut
AC 22 T S herstellen. Anlieferung des Asphaltmischguts
in thermoisolierten Transportbehältern.
In Verkehrsflächen 'der Belastungsklasse Bk 32 bis Bk
100'
Einbau in Schadstellen.
Bindemittel = 50/70.
Einbau 'von Hand lagenweise,
Schadstellenflickung in Teilflächen.
Die Abrechnung hat nach Aufmaß und Lieferschein zu
erfolgen.'
Menge: 8,000 t
Zuordnung: 113

**00.02.0018 Asphaltbindersch.a. AC 16 B S herst*Schadstellen Bitumen 25/55-55A*Kategorie C 100/0 Gestein SZ 18**
StL-Nr. 22311322492111009
Asphaltbinderschicht aus Asphaltbinder AC 16 B S herstellen. Anlieferung des Asphaltmischguts in
thermoisolierten Transportbehältern.
In Verkehrsflächen 'der Belastungsklasse Bk 32 bis Bk
100.'
Einbau in Schadstellen.
Bindemittel = 25/55-55 A.
Grobe Gesteinskörnung = Kategorie C 100/0.
Grobe Gesteinskörnung = Kategorie SZ 18.
Einbau 'von Hand lagenweise.
 Schadstellenflickung in Teilflächen.
 Die Abrechnung hat nach Aufmaß und Lieferschein zu
erfolgen.'
Menge: 28,000 t
Zuordnung: 113

**00.02.0019 Asphaltdecksch. aus MA 8 S herst. Bk100 Bitumen 30/45+vvZ*Kalk.füller CC 70 Handeinbau**
Asphaltdeckschicht aus Gussasphalt MA 8 S herstellen.
Schadstellenflickung in Fahrbahn und Nebenflächen. In
Teilflächen mit einer Tagesleistung bis 20m².
In Verkehrsflächen der Belastungsklasse Bk100.
Einbau 2,5-4,5 cm
Bindemittel = 30/45 mit viskositätsveränderndem Zusatz
bzw. einem entsprechend viskositätsveränderten Bindemittel 30/45.
Fremdfüller = Kalksteinfüller Kategorie CC 70.
Einbau von Hand.
Menge: 500,000 m2
Zuordnung: 113

**00.02.0020 Asphaltdecksch. aus MA 8 S herst. Bk100 Bitumen 30/45+vvZ*Kalk.füller CC 70 Handeinbau**
Asphaltdeckschicht aus Gussasphalt MA 8 S herstellen.
Schadstellenflickung in Fahrbahn und Nebenflächen. In
Teilflächen mit einer Tagesleistung von 20m²-40m².
In Verkehrsflächen der Belastungsklasse Bk100.
Einbau 2,5-4,5 cm
Bindemittel = 30/45 mit viskositätsveränderndem Zusatz
bzw. einem entsprechend viskositätsveränderten Bindemittel 30/45.
Fremdfüller = Kalksteinfüller Kategorie CC 70.
Einbau von Hand.
Menge: 1000,000 m2
Zuordnung: 113

**00.02.0021 Asphaltdecksch. aus MA 8 S herst. Bk100 Bitumen 30/45+vvZ*Kalk.füller CC 70 Handeinbau**
Asphaltdeckschicht aus Gussasphalt MA 8 S herstellen.
Schadstellenflickung in Fahrbahn und Nebenflächen. In
Teilflächen mit einer Tagesleistung von 40-100m².
In Verkehrsflächen der Belastungsklasse Bk100.
Einbau 2,5-4,5 cm
Bindemittel = 30/45 mit viskositätsveränderndem Zusatz
bzw. einem entsprechend viskositätsveränderten Bindemittel 30/45.
Fremdfüller = Kalksteinfüller Kategorie CC 70.
Einbau von Hand.
Menge: 1500,000 m2
Zuordnung: 113

**00.02.0022 Zulage zu ADS aus MA8 S*4cm herst. je 4cm MD**
Zulage zu Asphaltdeckschicht aus Gussasphalt MA 8 S
herstellen: aber 2x4cm
Asphaltdeckschicht aus Gussasphalt MA 8 S herstellen,
aber Einbaudicke 2 x 4,0 cm, mehrlagig herstellen
Schadstellenflickung in Fahrbahn und Nebenflächen. In
Teilflächen mit einer Tagesleistung bis 20m²
Menge: 200,000 m2

**00.02.0023 Zulage zu ADS aus MA8 S*4cm herst. je 4cm MD**
Zulage zu Asphaltdeckschicht aus Gussasphalt MA 8 S
herstellen: aber 2x4cm
Asphaltdeckschicht aus Gussasphalt MA 8 S herstellen,
aber Einbaudicke 2 x 4,0 cm, mehrlagig herstellen
Schadstellenflickung in Fahrbahn und Nebenflächen. In
Teilflächen mit einer Tagesleistung von 20-40m²
Menge: 400,000 m2

**00.02.0024 Zulage zu ADS aus MA8 S*4cm herst. je 4cm MD**
Zulage zu Asphaltdeckschicht aus Gussasphalt MA 8 S
herstellen: aber 2x4cm
Asphaltdeckschicht aus Gussasphalt MA 8 S herstellen,
aber Einbaudicke 2 x 4,0 cm, mehrlagig herstellen
Schadstellenflickung in Fahrbahn und Nebenflächen. In
Teilflächen mit einer Tagesleistung von 40-100m²
Menge: 600,000 m2

**00.02.0025 Gussasphaltoberfläche bearbeiten abstr., mind.150*Verfahren A PSV (51)*ungeb. verwert.**
Oberfläche der Gussasphaltschicht bearbeiten.
Grobe Gesteinskörnung, leicht bituminiert, auf die noch
heiße Oberfläche maschinell aufbringen. Temperatur bei
Übergabe in das Einbaugerät mindestens 150 Grad C.
Verfahren A.
Grobe Gesteinskörnung = Kategorie PSV angegeben (51).
Erkaltete Asphaltdeckschicht aus Gussasphalt abkehren
und nicht gebundene und gelöste Abstreukörnungen nach
Wahl des AN verwerten.
Schadstellenflickung in Fahrbahn und Nebenflächen. In
Teilflächen mit einer Tagesleistung bis 20m²
Menge: 500,000 m2
Zuordnung: 113

**00.02.0026 Gussasphaltoberfläche bearbeiten abstr., mind.150*Verfahren A PSV (51)*ungeb. verwert.**
Oberfläche der Gussasphaltschicht bearbeiten.
Grobe Gesteinskörnung, leicht bituminiert, auf die noch
heiße Oberfläche maschinell aufbringen. Temperatur bei
Übergabe in das Einbaugerät mindestens 150 Grad C.
Verfahren A.
Grobe Gesteinskörnung = Kategorie PSV angegeben (51).
Erkaltete Asphaltdeckschicht aus Gussasphalt abkehren
und nicht gebundene und gelöste Abstreukörnungen nach
Wahl des AN verwerten.
Schadstellenflickung in Fahrbahn und Nebenflächen. In
Teilflächen mit einer Tagesleistung von 20-40m²
Menge: 1000,000 m2
Zuordnung: 113

**00.02.0027 Gussasphaltoberfläche bearbeiten abstr., mind.150*Verfahren A PSV (51)*ungeb. verwert.**
Oberfläche der Gussasphaltschicht bearbeiten.
Grobe Gesteinskörnung, leicht bituminiert, auf die noch
heiße Oberfläche maschinell aufbringen. Temperatur bei
Übergabe in das Einbaugerät mindestens 150 Grad C.
Verfahren A.
Grobe Gesteinskörnung = Kategorie PSV angegeben (51).
Erkaltete Asphaltdeckschicht aus Gussasphalt abkehren
und nicht gebundene und gelöste Abstreukörnungen nach
Wahl des AN verwerten.
Schadstellenflickung in Fahrbahn und Nebenflächen. In
Teilflächen mit einer Tagesleistung von 40-100m²
Menge: 1500,000 m2
Zuordnung: 113

**00.02.0028 Naht oder Anschluss zur Fuge aufw. Längs-/Quernaht*... Freit ext ... Tiefe 35 mm*Breite 15 mm schneiden**
Naht oder Anschluss ohne Fugenspalt zwischen
Asphaltdeckschicht und Fahrbahn zur Fuge aufweiten und
säubern. Anfallende Ausbaustoffe nach Wahl des AN verwerten.
Längs- und Quernaht.

Einzellängen 'nach Vorgabe durch AM.'
Fugenspalttiefe = 35 mm.
Fugenspaltbreite = 15 mm.
Aufweiten durch Schneiden.
Schadstellenflickung in Fahrbahn und Nebenflächen. In
Teilflächen mit einer Tagesleistung bis 20m²
Menge: 800,000 m

**00.02.0029 Naht oder Anschluss zur Fuge aufw. Längs-/Quernaht*... Freit ext ... Tiefe 35 mm*Breite 15 mm schneiden**
Naht oder Anschluss ohne Fugenspalt zwischen
Asphaltdeckschicht und Fahrbahn zur Fuge aufweiten und
säubern. Anfallende Ausbaustoffe nach Wahl des AN verwerten.
Längs- und Quernaht.

Einzellängen 'nach Vorgabe durch AM.'
Fugenspalttiefe = 35 mm.
Fugenspaltbreite = 15 mm.
Aufweiten durch Schneiden.
Schadstellenflickung in Fahrbahn und Nebenflächen. In
Teilflächen mit einer Tagesleistung von 20-40m²
Menge: 1600,000 m

**00.02.0030 Naht oder Anschluss zur Fuge aufw. Längs-/Quernaht*... Freit ext ... Tiefe 35 mm*Breite 15 mm schneiden**
Naht oder Anschluss ohne Fugenspalt zwischen
Asphaltdeckschicht und Fahrbahn zur Fuge aufweiten und
säubern. Anfallende Ausbaustoffe nach Wahl des AN verwerten.
Längs- und Quernaht.

Einzellängen 'nach Vorgabe durch AM.'
Fugenspalttiefe = 35 mm.
Fugenspaltbreite = 15 mm.
Aufweiten durch Schneiden.
Schadstellenflickung in Fahrbahn und Nebenflächen. In
Teilflächen mit einer Tagesleistung von 40-100m²
Menge: 3600,000 m

**00.02.0031 Fugenfüllung herstellen Längs-/Querfuge*Deckschicht*Tiefe 35 mm Breite 15 mm*Fugenmasse N2**
Fugenfüllung herstellen.
Längs- und Querfuge.
Einzellängen 'nach Vorgabe durch AM.'
Fugenspalttiefe = 35 mm.
Fugenspaltbreite = 15 mm.
Mit heiß verarbeitbarer Fugenmasse Typ N2, einschließlich zugehörigem und zuvor aufgetragenem Voranstrichmittel.
Schadstellenflickung in Fahrbahn und Nebenflächen. In
Teilflächen mit einer Tagesleistung bis 20m²
Menge: 800,000 m

**00.02.0032 Fugenfüllung herstellen Längs-/Querfuge*Deckschicht*Tiefe 35 mm Breite 15 mm*Fugenmasse N2**
Fugenfüllung herstellen.
Längs- und Querfuge.
Einzellängen 'nach Vorgabe durch AM.'
Fugenspalttiefe = 35 mm.
Fugenspaltbreite = 15 mm.
Mit heiß verarbeitbarer Fugenmasse Typ N2, einschließlich zugehörigem und zuvor aufgetragenem Voranstrichmittel.
Schadstellenflickung in Fahrbahn und Nebenflächen. In
Teilflächen mit einer Tagesleistung von 20-40m²
Menge: 1600,000 m

**00.02.0033 Fugenfüllung herstellen Längs-/Querfuge*Deckschicht*Tiefe 35 mm Breite 15 mm*Fugenmasse N2**
Fugenfüllung herstellen.
Längs- und Querfuge.
Einzellängen 'nach Vorgabe durch AM.'
Fugenspalttiefe = 35 mm.
Fugenspaltbreite = 15 mm.
Mit heiß verarbeitbarer Fugenmasse Typ N2, einschließlich zugehörigem und zuvor aufgetragenem Voranstrichmittel.
Schadstellenflickung in Fahrbahn und Nebenflächen. In
Teilflächen mit einer Tagesleistung von 40-100m²
Menge: 3600,000 m

#### Unterabschnitt 00.03 Fräsarbeiten Betonfahrbahn

**00.03.0001 Betondecke schneiden**
Betondecke schneiden.
In 'Schadstellenflickung in Fahrbahn und Nebenflächen.
In Teilflächen mit einer Tagesleistung bis 30m². '
Menge: 2000,000 m

**00.03.0002 Betonkante nach Fräsen abstemmen**
Betonkante nach Fräsen abstemmen oder nach Wahl des
AN geradlinig auf Frästiefe herstellen.
Schadstellenflickung in Fahrbahn und Nebenflächen. In
Teilflächen mit einer Tagesleistung bis 30m²
Menge: 2000,000 m

**00.03.0003 Geschädigte Betonfahrbahndecke fräsen, Fläche für Asphalteinbau vorbereiten**
Geschädigte Betonfahrbahndecke abfräsen
Frästiefe über 2,5 bis 4,0 cm,
Schadstellenflickung in Fahrbahn und Nebenflächen. In
Teilflächen mit einer Tagesleistung bis 30m²,
Fräsgut aufnehmen und einer Verwertung nach
Wahl des AN zuführen.
Menge: 500,000 m2

**00.03.0004 Zulage zu Pos. 01.01.0003, 4cm MD**
Zulage zur Position Geschädigte Betonfahrbahndecke
abfräsen,
Geschädigte Betonfahrbahndecke
je weitere Mehrdicke von 4,0 cm
Schadstellenflickung in Fahrbahn und Nebenflächen. In
Teilflächen mit einer Tagesleistung bis 30m²
Menge: 400,000 m2

**00.03.0005 Unterlage reinigen und ggf. trocknen gefr. Betondecke*Einzelflächen**
Unterlage reinigen und ggf. trocknen. Anfallendes
Kehrgut nach Wahl des
AN verwerten.
Unterlage = gefräste Betondecke.
Nicht zusammenhängende Teilflächen.
Schadstellenflickung in Fahrbahn und Nebenflächen. In
Teilflächen mit einer Tagesleistung bis 30m²
Menge: 500,000 m2
Zuordnung: 113

#### Unterabschnitt 00.04 Asphalteinbau Betonfahrbahn

**00.04.0001 Asphaltdecksch. aus MA 8 S herst. Bk100 Bit.25/55-55A+vvZ*Kalk.füller CC 70 Handeinbau**
Asphaltdeckschicht aus Gussasphalt MA 8 S herstellen.
Einbaubreiten Schadstellenflickung in Fahrbahn und
Nebenflächen. In Teilflächen mit einer Tagesleistung
bis 30m².
In Verkehrsflächen der Belastungsklasse Bk100.
Einbau 2,5-4,5cm
Bindemittel = 25/55-55 A mit viskositätsveränderndem
Zusatz bzw. einem entsprechend viskositätsveränderten
Bindemittel 25/55-55 A.
Fremdfüller = Kalksteinfüller Kategorie CC 70.
Einbau von Hand.
Menge: 500,000 m2
Zuordnung: 113

**00.04.0002 Zulage zur Pos. 01.02.0001**
Zulage zur Position. Asphaltdeckschicht aus Gussasphalt
MA 8 S herstellen, aber 2x4cm
Asphaltdeckschicht aus Gussasphalt MA 8 S herstellen,
aber Einbaudicke 2 x 4,0 cm, mehrlagig herstellen
Schadstellenflickung in Fahrbahn und Nebenflächen. In
Teilflächen mit einer Tagesleistung bis 30m²
Menge: 400,000 m2

**00.04.0003 Gussasphaltoberfläche bearbeiten abstr., mind.150*Verfahren A PSV (51)*ungeb. verwert.**
Oberfläche der Gussasphaltschicht bearbeiten.
Grobe Gesteinskörnung, leicht bituminiert, auf die noch
heiße Oberfläche maschinell aufbringen. Temperatur bei
Übergabe in das Einbaugerät mindestens 150 Grad C.
Verfahren A.
Grobe Gesteinskörnung = Kategorie PSV angegeben (51).
Erkaltete Asphaltdeckschicht aus Gussasphalt abkehren
und nicht gebundene und gelöste Abstreukörnungen nach
Wahl des AN verwerten.
Schadstellenflickung in Fahrbahn und Nebenflächen. In
Teilflächen mit einer Tagesleistung bis 30m²
Menge: 500,000 m2
Zuordnung: 113

**00.04.0004 Naht oder Anschluss zur Fuge aufw. Längs-/Quernaht*... Freit ext ... Tiefe 35 mm*Breite 15 mm schneiden**
Naht oder Anschluss ohne Fugenspalt zwiwchen
Asphaltdeckschicht und Betonfahrbahn zur Fuge aufweiten und
säubern. Anfallende Ausbaustoffe nach Wahl des AN verwerten.
Längs- und Quernaht.

Einzellängen 'nach Vorgabe durch AM.'
Fugenspalttiefe = 35 mm.
Fugenspaltbreite = 15 mm.
Aufweiten durch Schneiden.
Schadstellenflickung in Fahrbahn und Nebenflächen. In
Teilflächen mit einer Tagesleistung bis 30m²
Menge: 2000,000 m

**00.04.0005 Fugenfüllung herstellen Längs-/Querfuge*Deckschicht*Tiefe 35 mm Breite 15 mm*Fugenmasse N2**
Fugenfüllung herstellen.
Längs- und Querfuge.
Zwischen Asphaltdeckschicht und Betonfahrbahn.

Einzellängen 'nach Vorgabe durch AM.'
Fugenspalttiefe = 35 mm.
Fugenspaltbreite = 15 mm.
Mit heiß verarbeitbarer Fugenmasse Typ N2, einschließlich zugehörigem und zuvor aufgetragenem Voranstrichmittel.
Schadstellenflickung in Fahrbahn und Nebenflächen. In
Teilflächen mit einer Tagesleistung bis 30m²
Menge: 2000,000 m

USt %: 19,00
